# Los 2 Verkehrssicherung
Angebotsaufforderung (GAEB 90, DA83)
Vergabenummer: 2026
DV-Nummer: A-33018-
Eröffnung: 09.07.26 10:00
Ende der Zuschlagsfrist: 20.07.26
Währung: EUR
Auftraggeber: Bundesrepublik Deutschland

## FB-Instands. Bkm
Datum: 19.06.26

### Titel 00 Allgemeine Leistungen

#### Bereich 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 21910111201
Baustelle von allen Geräten, Anlagen, Einrichtungen und
dgl. räumen. Benutzte Flächen und Wege entsprechend dem
ursprünglichen Zustand herrichten. Soweit nicht für
bestimmte Leistungen für das Räumen der Baustelle gesonderte Positionen im Leistungsverzeichnis enthalten
sind, gilt die Pauschale
für alle Leistungen sämtlicher Abschnitte des Leistungsverzeichnisses.
Menge: 1,000 Psch

#### Bereich 00.01 Hilfsleistungen

**00.01.0001 Koordinierungsaufwand**
Mitwirkung an der Koordinierung aller gleichzeitig
laufenden Bauarbeiten.
Leistung beinhaltet den erforderlichen Aufwand zur
Abstimmung und Mitwirkung an der Koordinierung der
einzelnen Leistungen, Koordinierung für technol.
Abhängigkeiten, ggf. notwendige Stillstandzeiten,
Verkehrsführungen, Baustellenzufahrten etc., einschl.
aller Bestimmungen mit AN der gleichzeitig lfd.
Arbeiten und AG und einer Zuarbeit zur Erstellung eines
koordierten Bauablaufplanes.
Koordinierung der eigenen Leistungen mit den Leistungen
der vom AG gesondert beauftragten AN für Streckenbau
und Verkehrssicherung, Kontrollvermessung und Labore.
Die technologischen Abhängigkeiten bei der
Leistungsdurchführung sind die entsprechenden OZ
einzualkulieren und werden nicht gesondert vergütet.
Menge: 1,000 Psch

**00.01.0002 Zuarbeit Los 1 Bauzeitenplan**
Bauzeitenplan liefern und fortschreiben
Bauzeitenplan mit einer Aufgliederung in die
wesentlichen Leistungen prüffähig liefern und
entsprechend dem Baufortschrittt fortschreiben.
Lieferung in 3-facher Ausfertigung.
Lieferung des fortgeschriebenen Plans in 3-facher
Ausfertigung.
Lieferung zusätzlich in digitaler Form im
mpp-Dateiformat und im PDF-Format.
Menge: 1,000 Psch

*Hinweis*
Erstellung der Unterlagen für die verkehrsrechtliche
Anordnung der Verkehrssicherung für die gesamte
Baumaßnahme, d.h. für alle nachfolgend
ausgeschriebenen Verkehrssicherung

**00.01.0003 Verkehrszeichenpläne anfertigen**
Verkehrszeichenpläne für beide Rifa anfertigen.
RF Rostock (Streckenbau + Weißmarkierung)
Verkehrszeichenpläne für die erforderliche
Verkehrssicherung anfertigen und der zuständigen
Verkehrsbehörde zur Prüfung und Anordnung (einschl.
aller Gebühren) einreichen.
Die Unterlagen sind vor der Einreichung bei der
Verkehrsbehörde mit der BÜ des AG und der AM
abzustimmen. Anschließend sind die Unterlagen bei der
Verkehrsbehörde zur Anhörung und Prüfung in 2-facher
Ausfertigung einzureichen.
Nach Einarbeitung der Prüf- und Anhörungsauflagen sind
die Pläne der Verkehrsbehörde zur Anordnung in 4-facher
Ausfertigung als Farbkopie vor Ausführungsbeginn zu
übergeben.
Die Übergabe der Unterlagen hat jeweils in digitaler
Form als Plotdatei / PDF auf Datenträger zu erfolgen.
Vor Ausführungsbeginn sind VAO und die dazugehörigen
Pläne dem AG und der AM als Farbkopie zu übergeben.
Menge: 1,000 Psch

**00.01.0004 Verkehrszei.-pl.aufst.u./o. überarb**
Vorhandene Verkehrszeichenpläne
überarbeiten
oder auf Grundlage
der RSA und ZTV-SA aufstellen,
Pläne mit AG und Behörden
abstimmen.
Pläne gfs. überarbeiten, zur
Genehmigung
bei der Behörde einreichen.
Jeweils in 3-facher Ausfertigung, Plot/
Druck in Farbe.
Übergabe der bestätigten Pläne an
den AG 2-fach.
Menge: 1,000 Psch

**00.01.0005 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '1 x bei Helligkeit und 1 x bei Dunkelheit.
in der Zeit von 10.00 Uhr bis 14.00 Uhr und 22.00 Uhr
und 02.00  Uhr im Abstand von 12 Stunden.
Die Belege der Kontrollfahrten sind dem AG zum
Nachweis vorzulegen und per E-Mail als Sofortnachweis.
Es ist ein ununterbrochener Bereitschaftsdienst
einzurichten.'
Kontrolle mit elektronischem Erfassungsgerät nach Un-
terlagen des AG dokumentieren.
Menge: 90,000 d

**00.01.0006 Abstimmung mit Behörden**
Führen der erforderlichen Abstimmungen mit zuständigen
Behörden im Zusammenhang mit der geplanten
Verkehrssicherung und Umleitungsstrecke.
Menge: 1,000 Psch

*Hinweis*
Schilder zusätzlich zu RSA
Regelplänen auf Anweisung
der örtlichen BÜ

**00.01.0007 Verkehrsschild aufbauen u. abbauen Ronde,Dreie.Quad.*Größe 3 Typ RA2, C*Höhe 1,50 m**
StL-Nr. 221105203134002
Verkehrsschild aufbauen und abbauen. Vorhalten, Kontrolle, Wartung und Instandsetzung werden gesondert
vergütet. Aufstellvorrichtung nach statischen Erfordernissen. Vorübergehende Verkehrssicherungsmaßnahmen
durchführen. 70 v. H. des Preises werden nach Aufbau,
der Rest nach Abbau vergütet.
Verkehrsschild = Ronde, Dreieck, Quadrat.
Größe 3.
Retroreflektierend mit Folie Klasse RA2, Aufbau C.
Aufstellhöhe über der Verkehrsfläche = 1,50 m.
Menge: 10,000 St

**00.01.0008 Verkehrsschild vorhalten wie Vorposition**
StL-Nr. 22110520501
Verkehrsschild vorhalten, warten und instand setzen.
Vorübergehende Verkehrssicherungsmaßnahmen durchführen.
Die Kontrolle wird gesondert vergütet.
Verkehrsschild wie in Vorposition beschrieben.
Menge: 610,000 Std

**00.01.0009 Verkehrsschild aufbauen u. abbauen*Größe 3 Typ RA2, C*Höhe 2,00 m**
StL-Nr. 221105203934993
Verkehrsschild aufbauen und abbauen. Vorhalten, Kontrolle, Wartung und Instandsetzung werden gesondert
vergütet. Aufstellvorrichtung nach statischen Erfordernissen. Vorübergehende Verkehrssicherungsmaßnahmen
durchführen. 70 v. H. des Preises werden nach Aufbau,
der Rest nach Abbau vergütet.
Verkehrsschild 'Rechteck,
H x B 2000 x 1250 mm.'
Größe 3.
Retroreflektierend mit Folie Klasse RA2, Aufbau C.
Schild 'der Bauart Typ 3, RA 2. '
Aufstellvorrichtung 'nach Wahl des AN nach
statischen und
konstruktiven Erfordernissen'
Aufstellhöhe über der Verkehrsfläche = 2,00 m.
Menge: 5,000 St

**00.01.0010 Verkehrsschild vorhalten wie Vorposition**
StL-Nr. 22110520501
Verkehrsschild vorhalten, warten und instand setzen.
Vorübergehende Verkehrssicherungsmaßnahmen durchführen.
Die Kontrolle wird gesondert vergütet.
Verkehrsschild wie in Vorposition beschrieben.
Menge: 310,000 Std

*Hinweis*
Im Baubereich der BAB19 und widersprüchliche
Beschilderungen im Streckenverlauf
der Bedarfsumleitungen sind berührungsfrei auszukreuzen
und entsprechend des Bauablaufs wieder in Kraft zu
setzen.
Diese Leistungen werden nicht gesondert vergütet und
sind entsprechend einzukalkulieren.

### Titel 01 Verkehrssicherung

*Hinweis*
Für das Herstellen der MSÜ ist zu berücksichtigen, dass
solange keine Schutzeinrichtungen im Mittelstreifen
vorhanden sind, Baken jeweils zum
Arbeitsende an den inneren Fahrbahnrand (außerhalb
Lichtraumprofil der RF) gestellt werden.

#### Bereich 01.00 Herstellung Mittelstreifenüberfahrten

*Hinweis*
Bau der Mittelstreifenüberfahrten beide
Richtungsfahrbahnen.

**01.00.0001 Verkehrssicherung läng.Dauer durchf Arbeitsstelle**
StL-Nr. 22110513019909999
Verkehrssicherung von längerer Dauer betriebsfertig
aufbauen, vorhalten, warten, instand setzen, betreiben
und abbauen. Vorübergehende Verkehrssicherungsmaßnahmen
durchführen. Die Kontrolle der Verkehrssicherung wird
nicht gesondert vergütet. Vorübergehende Markierung,
transportable Lichtsignalanlage, bauliches Leitelement,
mobile Stauwarnanlage, LED-Anzeigetafel und transportable Schutzeinrichtung werden gesondert vergütet.
Verkehrssicherung an Arbeitsstelle.
Nach RSA, Regelplan 'VZ-Plan gem. Unterlagen
des AG (Pläne VZ_Plan_MSÜ1, MSÜ2.pdf)'
Vorhandene Verkehrsschilder 'innerhalb der Baustrecke
und bis 2.000 m vor und hinter der Baustrecke, wenn
erforderlich, außer Kraft und nach Aufhebung der
Verkehrsführung wieder in Kraft setzen. '
Länge des Arbeitsbereiches 'gemäß VZ-Plänen'
Für Verkehrsführungsphase 'während Herstellung der
Mittelstreifenüberfahrten MSÜ 1-4. '
Einsatzzeit '12 d.'
Verkehrsrechtliche Anordnung ' nach
Unterlagen des AG einholen und zugehörige Unterlagen
erstellen'
Menge: 1,000 St
Zuordnung: 105

**01.00.0002 Verkehrssicherung läng.Dauer durchf Arbeitsstelle**
StL-Nr. 22110513019909999
Verkehrssicherung von längerer Dauer betriebsfertig
aufbauen, vorhalten, warten, instand setzen, betreiben
und abbauen. Vorübergehende Verkehrssicherungsmaßnahmen
durchführen. Die Kontrolle der Verkehrssicherung wird
nicht gesondert vergütet. Vorübergehende Markierung,
transportable Lichtsignalanlage, bauliches Leitelement,
mobile Stauwarnanlage, LED-Anzeigetafel und transportable Schutzeinrichtung werden gesondert vergütet.
Verkehrssicherung an Arbeitsstelle.
Nach RSA, Regelplan 'VZ-Plan gem. Unterlagen
des AG. (Pläne VZ_Plan_MSÜ1, MSÜ2.pdf)'
Vorhandene Verkehrsschilder 'innerhalb der Baustrecke
und bis 2.000 m vor und hinter der Baustrecke, wenn
erforderlich, außer Kraft und nach Aufhebung der
Verkehrsführung wieder in Kraft setzen. '
Länge des Arbeitsbereiches 'gemäß VZ-Plänen'
Für Verkehrsführungsphase 'nach Beendigung der
Baumaßnahme zur Schließung der
Mittelstreifenüberfahrten MSÜ 1-4. '
Einsatzzeit '10 d.'
Verkehrsrechtliche Anordnung 'nach
Unterlagen des AG einholen und zugehörige Unterlagen
erstellen'
Menge: 1,000 St
Zuordnung: 105

**01.00.0003 Längsmarkierung Typ II herstellen Str/L 1zu2 Leitl.*Breite 0,15 m*mind. P 6 grobstr. Decke**
StL-Nr. 22110533232902199
Längsmarkierung Typ II einschl. evtl. Sperrflächenumrandung als vorübergehende Markierung herstellen, warten und instand setzen. Vormarkieren. Vorübergehende
Verkehrssicherungsmaßnahmen durchführen. Abgerechnet
wird der markierte Strich, bei Doppelstrichen zwei
Striche.
Unterbrochen; Verhältnis Strich/Lücke 1 zu 2 als Leitlinie.
Strichbreite = 0,15 m.
Markierungssystem aus 'Folie, Gewebe-/Kunststoffträger.
Markierung als Gelbe Markierungsfolie
Markierung als reflektierende Folie (Reflexgelb). '
Verkehrsklasse mindestens P 6.
Markierung auf grobstrukturierter Asphaltdeckschicht.
Markierung entfernen 'nach Fertigstellung der
Baumaßnahme. Markierungsabfall aufnehmen und der
Verwertung nach Wahl des AN zuführen. '
Menge: 1500,000 m

**01.00.0004 Längsmarkierung Typ II herstellen Str/L 1zu2 Leitl.*Breite 0,15 m*mind. P 6 grobstr. Betond.**
StL-Nr. 22110533232902399
Längsmarkierung Typ II einschl. evtl. Sperrflächenumrandung als vorübergehende Markierung herstellen, warten und instand setzen. Vormarkieren. Vorübergehende
Verkehrssicherungsmaßnahmen durchführen. Abgerechnet
wird der markierte Strich, bei Doppelstrichen zwei
Striche.
Unterbrochen; Verhältnis Strich/Lücke 1 zu 2 als Leitlinie.
Strichbreite = 0,15 m.
Markierungssystem aus 'Folie, Gewebe-/Kunststoffträger.
Markierung als Gelbe Markierungsfolie
Markierung als reflektierende Folie (Reflexgelb).'
Verkehrsklasse mindestens P 6.
Markierung auf grobstrukturierter Betondecke.
Markierung entfernen 'nach Fertigstellung der
Baumaßnahme. Markierungsabfall aufnehmen und der
Verwertung nach Wahl des AN zuführen.'
Menge: 2500,000 m
Zuordnung: 105

#### Bereich 01.01 Bauabschnitt RIFA Berlin

*Hinweis*
TSE, beidseitig mit Reflektoren ausgestattet,
auf RiFa Berlin
Aufbau und Vorhalten für gesamte Bauzeit

**01.01.0001 Verkehrssicherung läng.Dauer durchf Arbeitsstelle**
StL-Nr. 22110513019909999
Verkehrssicherung von längerer Dauer betriebsfertig
aufbauen, vorhalten, warten, instand setzen, betreiben
und abbauen. Vorübergehende Verkehrssicherungsmaßnahmen
durchführen. Die Kontrolle der Verkehrssicherung wird
nicht gesondert vergütet. Vorübergehende Markierung,
transportable Lichtsignalanlage, bauliches Leitelement,
mobile Stauwarnanlage, LED-Anzeigetafel und transportable Schutzeinrichtung werden gesondert vergütet.
Verkehrssicherung an Arbeitsstelle.
Nach RSA, Regelplan 'VZ-Plan gem. Unterlagen
des AG (Pläne VZ_Plan_TSE*.pdf)'
Vorhandene Verkehrsschilder 'innerhalb der Baustrecke
und bis 2.000 m vor und hinter der Baustrecke, wenn
erforderlich, außer Kraft und nach Aufhebung der
Verkehrsführung wieder in Kraft setzen. '
Länge des Arbeitsbereiches '~12600 m'
Für Verkehrsführungsphase 'Aufstellung TSE'
Einsatzzeit '8 Tage'
Verkehrsrechtliche Anordnung ',
Verkehrsrechtliche Anornung nach Unterlagen des AG
einholen undzugehörige Unterlagen erstellen.'
Menge: 1,000 St
Zuordnung: 105

**01.01.0002 Transp.Schutzeinrichtung aufbauen entg.Verkehrsstr.*Aufhaltest. T3 Wirkungsber.maxW1**
StL-Nr. 221105605331900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 1 (W max. 0,60 m).
Maximale Baubreite 'Die TSE ist mit
Systembreite bis 30 cm.
Schutzeinrichtung mit fahrbahnschonender
Aufstellfläche, z.B. Fußplatte mit Gummierung oder
gleichwertig.

Die TSE ist beidseitig mit Reflektoren auszustatten!

12 Stück Notöffnungen sind vorzusehen und werden
gesondert vergütet.

Mitarbeiter der Autobahnmeisterei Malchow sind in
das System der Notöffnungen einzuweisen. '
Menge: 13500,000 m

**01.01.0003 Transport. Schutzeinr. vorhalten wie Vorposition**
StL-Nr. 22110561001
Transportable Schutzeinrichtung vorhalten, warten und
instand setzen. Vorübergehende Verkehrssicherungsmaßnahmen durchführen. Die Kontrolle wird gesondert
vergütet.
Transportable Schutzeinrichtung wie in Vorposition beschrieben.
Menge: 1215000,000 md

**01.01.0004 AEK f. transp. Schutzeinr. aufb.*Absenkung**
StL-Nr. 22110562591
Anfangs-/Endkonstruktion (AEK) für transportable
Schutzeinrichtung aufbauen und abbauen. Vorhalten, Kontrolle, Wartung und Instandsetzung werden gesondert
vergütet. Vorübergehende Verkehrssicherungsmaßnahmen
durchführen. 70 v. H. des Preises werden nach Aufbau,
der Rest nach Abbau vergütet.
AEK an OZ '01.01.0002.'
Als Absenkung.
Menge: 2,000 St

**01.01.0005 AEK vorhalten wie Vorposition**
Anfangs-/Endkonstruktion (AEK) für transportable
Schutzeinrichtung vorhalten, warten und instand setzen.
Vorübergehende Verkehrssicherungsmaßnahmen durchführen.
Die Kontrolle wird nicht gesondert vergütet.
AEK wie in Vorposition beschrieben.
Menge: 180,000 Std

**01.01.0006 Notöffnung für transportableSE**
Notöffnung für transportable Schutzeinrichtung aufbauen
und abbauen.
Vorhalten, Kontrolle, Wartung und Instandsetzung werden
gesondert vergütet.
Vorübergehende Verkehrssicherungsmaßnahmen
durchführen. 70 v. H. des Preises werden nach Aufbau,
der Rest nach Abbau vergütet.
Vergütet wird der Mehraufwand zur Grundposition TSE
T1/W3.
Notöffnung aller 1000 m, bestehend aus
scharniergebundenen seitlich
schwenkbaren Torflügeln, kraftschlüssig verbindbar.
In TSE zur Fahrtrichtungstrennung, Bereich D gem.
ZTV-SA, kraftschlüssig montieren.
Einbau im durchlaufenden System, T1/W3.
Notöffnungselemente mit gleichartigen konstruktiven
Merkmalen und Baubreite wie das durchlaufende System.
Kennzeichnung seitlich mit je 4 Reihen gelber
Reflektoren,
Ausführung gem. ZTV-SA und je einer angebrachten Tafel
nach
Wahl des AN mit Aufschrift des Betriebskilometers.
Zusätzlich 8 oben aufgesetzte Minibaken mit
beidseitiger
Reflexfolie.
Länge der Notöffnung gemäß Herstellerangabe.
Menge: 12,000 St

**01.01.0007 Notöffn. f. transpo. SE vorh.**
Notöffnung für transportable
Schutzeinrichtung vorhalten, warten
und instand setzen.
Vorübergehende
Verkehrssicherungsmaßnahmen
durchführen.
Die Kontrolle wird nicht gesondert vergütet.
Notöffnung wie in Vorposition beschrieben.
Menge: 1080,000 Std

*Hinweis*
Verkehrzzeichen zwischen den einzelnen Regelplänen sind
in Positionen einzurechnen!

**01.01.0008 Verkehrssicherung läng.Dauer durchf Arbeitsstelle**
StL-Nr. 22110513019909999
Verkehrssicherung von längerer Dauer betriebsfertig
aufbauen, vorhalten, warten, instand setzen, betreiben
und abbauen. Vorübergehende Verkehrssicherungsmaßnahmen
durchführen. Die Kontrolle der Verkehrssicherung wird
nicht gesondert vergütet. Vorübergehende Markierung,
transportable Lichtsignalanlage, bauliches Leitelement,
mobile Stauwarnanlage, LED-Anzeigetafel und transportable Schutzeinrichtung werden gesondert vergütet.
Verkehrssicherung an Arbeitsstelle.
Nach RSA, Regelplan 'VZ-Plan gem. Unterlagen
des AG (Pläne VZ_Plan_Bauzeit_1, Bauzeit_2.pdf)'
Vorhandene Verkehrsschilder 'innerhalb der Baustrecke
und bis 2.000 m vor und hinter der Baustrecke, wenn
erforderlich, außer Kraft und nach Aufhebung der
Verkehrsführung wieder in Kraft setzen. '
Länge des Arbeitsbereiches '~12.600 m'
Für Verkehrsführungsphase 'Bauphase RF. Hamburg'
Einsatzzeit '70 Tage'
Verkehrsrechtliche Anordnung ',
Verkehrsrechtliche Anordung nach Unterlagen des AG
einholen undzugehörige Unterlagen erstellen.'
Menge: 1,000 St
Zuordnung: 105

**01.01.0009 Längsmarkierung Typ II herstellen durchg. Fb.begr.*Breite 0,15 m*mind. P 6 grobstr. Decke**
StL-Nr. 22110533212902199
Längsmarkierung Typ II einschl. evtl. Sperrflächenumrandung als vorübergehende Markierung herstellen, warten und instand setzen. Vormarkieren. Vorübergehende
Verkehrssicherungsmaßnahmen durchführen. Abgerechnet
wird der markierte Strich, bei Doppelstrichen zwei
Striche.
Durchgehend als Fahrbahnbegrenzung.
Strichbreite = 0,15 m.
Markierungssystem aus 'Folie, Gewebe-/Kunststoffträger.
Markierung als Gelbe Markierungsfolie
Markierung als reflektierende Folie (Reflexgelb).'
Verkehrsklasse mindestens P 6.
Markierung auf grobstrukturierter Asphaltdeckschicht.
Markierung entfernen 'nach Fertigstellung der
Baumaßnahme. Markierungsabfall aufnehmen und der
Verwertung nach Wahl des AN zuführen.'
Menge: 1000,000 m

**01.01.0010 Längsmarkierung Typ II herstellen Str/L 1zu2 Leitl.*Breite 0,15 m*mind. P 6 grobstr. Decke**
StL-Nr. 22110533232902199
Längsmarkierung Typ II einschl. evtl. Sperrflächenumrandung als vorübergehende Markierung herstellen, warten und instand setzen. Vormarkieren. Vorübergehende
Verkehrssicherungsmaßnahmen durchführen. Abgerechnet
wird der markierte Strich, bei Doppelstrichen zwei
Striche.
Unterbrochen; Verhältnis Strich/Lücke 1 zu 2 als Leitlinie.
Strichbreite = 0,15 m.
Markierungssystem aus 'Folie, Gewebe-/Kunststoffträger.
Markierung als Gelbe Markierungsfolie
Markierung als reflektierende Folie (Reflexgelb).'
Verkehrsklasse mindestens P 6.
Markierung auf grobstrukturierter Asphaltdeckschicht.
Markierung entfernen 'nach Fertigstellung der
Baumaßnahme. Markierungsabfall aufnehmen und der
Verwertung nach Wahl des AN zuführen. '
Menge: 1000,000 m

**01.01.0011 Quermarkierung Typ II herstellen Haltlinie mind. P 6**
StL-Nr. 221105334190299
Quermarkierung Typ II als vorübergehende Markierung
herstellen, warten und instand setzen. Vormarkieren.
Vorübergehende Verkehrssicherungsmaßnahmen durchführen.
Abgerechnet wird der markierte Strich.
Markierung = Haltlinie.
Markierungssystem aus 'Folie, Gewebe-/Kunststoffträger.
Markierung als Gelbe Markierungsfolie
Markierung als reflektierende Folie (Reflexgelb). '
Verkehrsklasse mindestens P 6.
Markierung auf 'grobstrukturierter Asphaltdeckschicht.
'
Markierung entfernen 'nach Fertigstellung der
Baumaßnahme. Markierungsabfall aufnehmen und der
Verwertung nach Wahl des AN zuführen.  '
Menge: 10,000 m

**01.01.0012 Vorwarnblinkleuch.aufb.u.abb.**
Vorwarnblinkleuchten mit
Nachtabsenkung nach Unterlagen des
AG betriebsfertig
aufbauen und abbauen. Vorhalten,
Kontrolle, Wartung,
Instandsetzung und Betreiben werden
gesondert vergütet.
Vorübergehende
Verkehrssicherungsmaßnahmen
durchführen.
70 v.H. des Preises werden nach
betriebsfertigem Aufbau, der Rest nach Abbau vergütet.
Menge: 8,000 St

**01.01.0013 Vorwarnblinkleuchten vorhalten**
Vorwarnblinkleuchten vorhalten,
warten, instand setzen und betreiben.
Vorübergehende
Verkehrssicherungsmaßnahmen
durchführen. Die Kontrolle wird
nicht gesondert vergütet.
Aufbaulichtanlage wie in Vorposition
beschrieben.
Menge: 90,000 d

**01.01.0014 Markierungsfläche reinigen Wasserhochdruck**
StL-Nr. 22113111001
Fläche für Markierung reinigen. Kehrgut aufnehmen und
nach Wahl des AN verwerten. Abgerechnet wird die zu
markierende Fläche. Bei Pfeil, Buchstabe, Ziffer, Verkehrsschild, und Piktogramm ergibt sich die Fläche aus
dem kleinsten umschließenden Rechteck.
Reinigung mit Wasserhochdruckverfahren.
Menge: 5268,000 m2
Zuordnung: 131

**01.01.0015 Markierungsfläche trocknen**
StL-Nr. 221131105
Fläche für Markierung schonend trocknen. Abgerechnet
wird die zu markierende Fläche. Bei Pfeil, Buchstabe,
Ziffer, Verkehrsschild und Piktogramm ergibt sich die
Fläche aus dem kleinsten umschließenden Rechteck.
Menge: 5268,000 m2
Zuordnung: 131

**01.01.0016 Adapter an vorh. FRS aufb. (Zul.).**
Adapter als mechanische kraftschlüssige Verbindung für
transportable Schutzeinrichtungen an vorhandenes
Fahrzeug-Rückhaltesystem (FRS) aufbauen und abbauen.
Vergütet wird der Mehraufwand gegenüber der angegebenen
Position als Zulage. Vorhalten, Kontrolle, Wartung und
Instandsetzung werden gesondert vergütet. Vorübergehende Verkehrssicherungsmaßnahmen durchführen. 70 v.H. des
Preises werden nach Aufbau, der Rest nach Abbau
vergütet.
Adapter von transportabler Schutzeinrichtung der OZ
'TSE aufbauen '
Adapter an vorhandene Einfache Distanzschutzplanke
(EDSP).
Zulage zu OZ 'TSE aufbauen '
Menge: 4,000 St

**01.01.0017 Adapter vorhalten..**
Adapter als mechanische kraftschlüssige Verbindung für
transportable Schutzeinrichtungen vorhalten, warten und
instand setzen. Vorübergehende
Verkehrssicherungsmaßnahmen durchführen. Die Kontrolle
wird gesondert vergütet.
Adapter wie in Vorposition beschrieben.
Menge: 250,000 Std

**01.01.0018 Vergütung Notfalleinsatz / Havarie**
Vergütung Notfalleinsatz / Havarie
Vergütet wird der Mehraufwand für das Öffnen, das
zeitweise Abbauen sowie die
Schließung und ggf. der Ersatz beschädigter oder
anderweitig nicht wieder
aufstellbarer Teile der Schutzwand sowie die Errichtung
der Verkehrssicherung im
Havarie- bzw. Notfall innerhalb des Sicherungsbereiches
der Baumaßnahme.
Der Einsatzort beträgt max. 60 min.
Reparaturlänge bis 30 m.
Vorhaltekosten für alle benötigten Materialien und
Maschinen sowie die
Bereitschaftsdienste des Personals sind einzurechnen.
Vergütet wird je erforderlichem Einsatz.
Menge: 2,000 St

**01.01.0019 Längsmarkierung Typ II herstellen Str/L 1zu1 Blockm*Breite 0,15 m*mind. P 6 grobstr. Decke**
StL-Nr. 22110533242902199
Längsmarkierung Typ II einschl. evtl. Sperrflächenumrandung als vorübergehende Markierung herstellen, warten und instand setzen. Vormarkieren. Vorübergehende
Verkehrssicherungsmaßnahmen durchführen. Abgerechnet
wird der markierte Strich, bei Doppelstrichen zwei
Striche.
Unterbrochen; Verhältnis Strich/Lücke 1 zu 1 als Fahrbahnbegrenzung (Blockmarkierung).
Strichbreite = 0,15 m.
Markierungssystem aus 'Folie, Gewebe-/Kunststoffträger.
Markierung als Gelbe Markierungsfolie
Markierung als reflektierende Folie (Reflexgelb).'
Verkehrsklasse mindestens P 6.
Markierung auf grobstrukturierter Asphaltdeckschicht.
Markierung entfernen 'nach Fertigstellung der
Baumaßnahme. Markierungsabfall aufnehmen und der
Verwertung nach Wahl des AN zuführen.'
Menge: 100,000 m

**01.01.0020 Längsmarkierung Typ II herstellen durchg. Fb.begr.*Breite 0,12 m Folie*P 7*grobstr. Decke Markierung entf.**
StL-Nr. 22110533211403101
Längsmarkierung Typ II einschl. evtl. Sperrflächenumrandung als vorübergehende Markierung herstellen, warten und instand setzen. Vormarkieren. Vorübergehende
Verkehrssicherungsmaßnahmen durchführen. Abgerechnet
wird der markierte Strich, bei Doppelstrichen zwei
Striche.
Durchgehend als Fahrbahnbegrenzung.
Strichbreite = 0,12 m.
Markierungssystem aus Folie.
Verkehrsklasse = P 7.
Markierung auf grobstrukturierter Asphaltdeckschicht.
Markierung entfernen. Abfall aufnehmen und nach Wahl
des AN verwerten.
Menge: 400,000 m
Zuordnung: 105

*Hinweis*
Richtungspfeile werden nur teilweise ausgekreuzt

**01.01.0021 Auskreuzung herstellen Typ II*Breite 0,12 m Länge 2 x 2,00 m*P 7 grobstr. Decke*Folie entf.**
StL-Nr. 221105344211511
Auskreuzung als vorübergehende Markierung herstellen,
warten und instand setzen. Vorübergehende Verkehrssicherungsmaßnahmen durchführen.
Als Markierungssystem aus Folie Typ II.
Strichbreite = 0,12 m.
Strichlänge = 2 x 2,00 m.
Verkehrsklasse = P 7.
Markierung auf grobstrukturierter Asphaltdeckschicht.
Markierungsfolie entfernen. Abfall aufnehmen und nach
Wahl des AN verwerten.
Menge: 10,000 St
Zuordnung: 105

**01.01.0022 Markierungsfläche reinigen Wasserhochdruck**
StL-Nr. 22113111001
Fläche für Markierung reinigen. Kehrgut aufnehmen und
nach Wahl des AN verwerten. Abgerechnet wird die zu
markierende Fläche. Bei Pfeil, Buchstabe, Ziffer, Verkehrsschild, und Piktogramm ergibt sich die Fläche aus
dem kleinsten umschließenden Rechteck.
Reinigung mit Wasserhochdruckverfahren.
Menge: 60,000 m2
Zuordnung: 131

**01.01.0023 Markierungsfläche trocknen**
StL-Nr. 221131105
Fläche für Markierung schonend trocknen. Abgerechnet
wird die zu markierende Fläche. Bei Pfeil, Buchstabe,
Ziffer, Verkehrsschild und Piktogramm ergibt sich die
Fläche aus dem kleinsten umschließenden Rechteck.
Menge: 60,000 m2
Zuordnung: 131

**01.01.0024 Verkehrsschild aufbauen u. abbauen Ronde,Dreie.Quad.*Größe 3 Typ RA2, C*Höhe 1,50 m**
StL-Nr. 221105203134002
Verkehrsschild aufbauen und abbauen. Vorhalten, Kontrolle, Wartung und Instandsetzung werden gesondert
vergütet. Aufstellvorrichtung nach statischen Erfordernissen. Vorübergehende Verkehrssicherungsmaßnahmen
durchführen. 70 v. H. des Preises werden nach Aufbau,
der Rest nach Abbau vergütet.
Verkehrsschild = Ronde, Dreieck, Quadrat.
Größe 3.
Retroreflektierend mit Folie Klasse RA2, Aufbau C.
Aufstellhöhe über der Verkehrsfläche = 1,50 m.
Menge: 16,000 St

**01.01.0025 Verkehrsschild vorhalten wie Vorposition**
StL-Nr. 22110520501
Verkehrsschild vorhalten, warten und instand setzen.
Vorübergehende Verkehrssicherungsmaßnahmen durchführen.
Die Kontrolle wird gesondert vergütet.
Verkehrsschild wie in Vorposition beschrieben.
Menge: 1440,000 Std

**01.01.0026 Absperrg.o.Warneinricht. aufstellen**
Absperrgerät oder Warneinrichtung aufstellen und beseitigen, für die Bauzeit vorhalten, warten und betreiben.
Vorübergehende Sicherungsmaßnahmen durchführen. 70 v.H.
des Preises werden nach Aufstellen, der Rest nach Be-
seitigen vergütet.
Leitbake Größe 1000x250 mm beidseitig.
Mit retroreflektierender Folie der Bauart Typ 2.
Mit 1 Richtstrahler einseitig, gelbes Blinklicht.
Energieversorgung nach Wahl des AN.
Menge: 30,000 St

**01.01.0027 Absp.g.,Warneinr. aufb. u. abb. Abspsch. 250x2000*Typ RA2 5 Strah.eins. rot*Versorg. Wahl AN**
StL-Nr. 221105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 12,000 St

*Hinweis*
Hinweistext für Folgepositionen
Rückbau TSE RiFa Berlin

**01.01.0028 Verkehrssicherung läng.Dauer durchf Arbeitsstelle**
StL-Nr. 22110513019909999
Verkehrssicherung von längerer Dauer betriebsfertig
aufbauen, vorhalten, warten, instand setzen, betreiben
und abbauen. Vorübergehende Verkehrssicherungsmaßnahmen
durchführen. Die Kontrolle der Verkehrssicherung wird
nicht gesondert vergütet. Vorübergehende Markierung,
transportable Lichtsignalanlage, bauliches Leitelement,
mobile Stauwarnanlage, LED-Anzeigetafel und transportable Schutzeinrichtung werden gesondert vergütet.
Verkehrssicherung an Arbeitsstelle.
Nach RSA, Regelplan 'VZ-Plan 1a, 1b, 1c, 1d und 1e'
Vorhandene Verkehrsschilder 'innerhalb der Baustrecke
und bis 2000 m vor und hinter der Baustrecke, wenn
erforderlich, außer Kraft und nach Aufhebung der
Verkehrsführung wieder in Kraft setzen.'
Länge des Arbeitsbereiches '~ 13500 m'
Für Verkehrsführungsphase 'Rückbau TSE RiFa Berlin'
Einsatzzeit '4 Tage'
Verkehrsrechtliche Anordnung ',
Verkehrsrechtliche Anordnung nach Unterlagen des AG
einholen und zugehörige Unterlagen erstellen.'
Menge: 1,000 St
Zuordnung: 105

USt %: 19,00
